# Projektneutrale LV-Vorlage für Planer und AVA-Systeme
Leistungsverzeichnis (GAEB DA XML 3.3, DA80)
Projekt: TERRABOND Fugensanierung
Währung: EUR
Erstellt mit: Codex, TERRABOND Muster-LV Export, 15.09.2026

## TERRABOND Fugensanierung
Datum: 15.09.2026

*Hinweis: Vorbemerkung*
Muster-Leistungsverzeichnis TERRABOND – Nachträgliche Verfugung und Fugensanierung. Erstellungsstand 15.09.2026.
Die vorhandene Pflaster- bzw. Plattenfläche muss für eine nachträgliche Verfugung mit TERRABOND geeignet sein. Der vorhandene Oberbau muss tragfähig und ausreichend wasserdurchlässig sein.
Die Pflaster- bzw. Plattenfläche muss entsprechend der vorgesehenen Nutzung nach den einschlägigen technischen Regelwerken, insbesondere DIN 18318, ZTV Pflaster-StB, ZTV-Wegebau sowie – soweit zutreffend – RStO, jeweils in der gültigen Fassung ausgeführt sein.
Die Pflastersteine bzw. Platten müssen vor der Verfugung lage- und standfest in der Bettung liegen. Lose, kippelnde oder nicht ausreichend fixierte Steine oder Platten dürfen nicht verfugt werden.
Die Fugen müssen eine Mindesttiefe von 4 cm aufweisen.
Die aktuellen technischen Unterlagen und Verarbeitungshinweise des Herstellers sind zu beachten.
Bei empfindlichen, beschichteten oder unbekannten Steinoberflächen wird das Anlegen einer Probefläche empfohlen.
Lose, kippelnde, abgesackte oder nicht ausreichend fixierte Steine und Platten sind vor Beginn der Verfugungsarbeiten fachgerecht zu befestigen bzw. neu zu versetzen.
Die Verfugung mit TERRABOND dient nicht zur Stabilisierung eines mangelhaften oder nicht ausreichend tragfähigen Pflasteraufbaus.
Projektbezogen zu ergänzen: Bauvorhaben, Stein- oder Plattenart, Steinformat, mittlere Fugenbreite, Fugentiefe, Nutzung und Verkehrsbelastung, Menge und Farbe.

**01 Vorhandenen Fugenraum freilegen**
*** Menge vom Bieter einzutragen
Vorhandenes Fugenmaterial, Verschmutzungen, Bewuchs und lose Bestandteile aus dem Fugenraum entfernen.
Die Fugen gleichmäßig auf eine Tiefe von mindestens 4 cm freilegen.
Fugenflanken und Steinoberflächen vollständig reinigen.
Lose oder nicht ausreichend fest in der Bettung sitzende Pflastersteine oder Platten vor Beginn der Verfugung fachgerecht befestigen bzw. neu versetzen.
Ausgebautes Material aufnehmen und ordnungsgemäß entsorgen.
Einheit: m2

**02 Verfugung mit TERRABOND 701**
*** Menge vom Bieter einzutragen
Vorgesehener Produkttyp: TERRABOND 701, für Fugenbreiten von 2–10 mm.
TERRABOND Hybrid-Pflaster-Fuge liefern und fachgerecht in die vorbereitete Pflaster- bzw. Plattenfläche einbauen.
Fugen und Steinoberflächen müssen vor der Verarbeitung sauber und trocken sein. Die Fugentiefe muss mindestens 4 cm betragen.
Das Material trocken und vollständig in den Fugenraum einkehren.
Die Fläche anschließend mit einer geeigneten Rüttelplatte mit Schutzmatte gleichmäßig und gründlich verdichten. Fehlendes Fugenmaterial ergänzen und die Fläche erneut abrütteln, bis der Fugenraum vollständig und gleichmäßig verdichtet ist.
Die fertige Fugenoberfläche 2–3 mm unter Steinoberkante, bei gefasten Steinen bis unterhalb der Fase, herstellen.
Steinoberfläche vollständig und rückstandsfrei abkehren.
Anschließend das Fugenmaterial mit sauberem Wasser und weichem Sprühstrahl gleichmäßig über die gesamte Fugentiefe aktivieren.
Die Fläche während der erforderlichen Trocknungs- und Abbindezeit entsprechend den aktuellen Verarbeitungshinweisen des Herstellers schützen.
Hersteller und Bezugsquelle: ROST SYSTEMBAUSTOFFE, Siedenkamp 1A, 23730 Sierksdorf.
Telefon 04563 471 98 22. E-Mail service@rost-systembaustoffe.de. www.terrabond.de
Einheit: m2

**03 Verfugung mit TERRABOND 705**
*** Menge vom Bieter einzutragen
Vorgesehener Produkttyp: TERRABOND 705, für Fugenbreiten von 5–20 mm.
TERRABOND Hybrid-Pflaster-Fuge liefern und fachgerecht in die vorbereitete Pflaster- bzw. Plattenfläche einbauen.
Fugen und Steinoberflächen müssen vor der Verarbeitung sauber und trocken sein. Die Fugentiefe muss mindestens 4 cm betragen.
Das Material trocken und vollständig in den Fugenraum einkehren.
Die Fläche anschließend mit einer geeigneten Rüttelplatte mit Schutzmatte gleichmäßig und gründlich verdichten. Fehlendes Fugenmaterial ergänzen und die Fläche erneut abrütteln, bis der Fugenraum vollständig und gleichmäßig verdichtet ist.
Die fertige Fugenoberfläche 2–3 mm unter Steinoberkante, bei gefasten Steinen bis unterhalb der Fase, herstellen.
Steinoberfläche vollständig und rückstandsfrei abkehren.
Anschließend das Fugenmaterial mit sauberem Wasser und weichem Sprühstrahl gleichmäßig über die gesamte Fugentiefe aktivieren.
Die Fläche während der erforderlichen Trocknungs- und Abbindezeit entsprechend den aktuellen Verarbeitungshinweisen des Herstellers schützen.
Hersteller und Bezugsquelle: ROST SYSTEMBAUSTOFFE, Siedenkamp 1A, 23730 Sierksdorf.
Telefon 04563 471 98 22. E-Mail service@rost-systembaustoffe.de. www.terrabond.de
Einheit: m2

**04 Verfugung mit TERRABOND 725**
*** Menge vom Bieter einzutragen
Vorgesehener Produkttyp: TERRABOND 725, für Fugenbreiten von 10–50 mm.
TERRABOND Hybrid-Pflaster-Fuge liefern und fachgerecht in die vorbereitete Pflaster- bzw. Plattenfläche einbauen.
Fugen und Steinoberflächen müssen vor der Verarbeitung sauber und trocken sein. Die Fugentiefe muss mindestens 4 cm betragen.
Das Material trocken und vollständig in den Fugenraum einkehren.
Die Fläche anschließend mit einer geeigneten Rüttelplatte mit Schutzmatte gleichmäßig und gründlich verdichten. Fehlendes Fugenmaterial ergänzen und die Fläche erneut abrütteln, bis der Fugenraum vollständig und gleichmäßig verdichtet ist.
Die fertige Fugenoberfläche 2–3 mm unter Steinoberkante, bei gefasten Steinen bis unterhalb der Fase, herstellen.
Steinoberfläche vollständig und rückstandsfrei abkehren.
Anschließend das Fugenmaterial mit sauberem Wasser und weichem Sprühstrahl gleichmäßig über die gesamte Fugentiefe aktivieren.
Die Fläche während der erforderlichen Trocknungs- und Abbindezeit entsprechend den aktuellen Verarbeitungshinweisen des Herstellers schützen.
Hersteller und Bezugsquelle: ROST SYSTEMBAUSTOFFE, Siedenkamp 1A, 23730 Sierksdorf.
Telefon 04563 471 98 22. E-Mail service@rost-systembaustoffe.de. www.terrabond.de
Einheit: m2
